# SIM2 - Neubau Dachgeschossausbau
Angebotsaufforderung (GAEB 90, DA83)
Währung: EUR
Auftraggeber: Covivio Wohnen GmbH

## Zusätzlicher Text
Grundstück:
Simplonstraße 53, 53a, Holteistraße 2, 3, 4, 5, Sonntagstr. 24 in 10245
Berlin Kreuzberg-Friedrichshain.

Bestandsgebäude:
Das ca. 4.218 m² große Flurstück 155 bildet mit der Holteistraße den
westlichen Abschluss des Gründerzeitblocks zwischen der Simplonstraße
und der Sonntagstraße. Der östliche Abschluss dieses Blocks wird durch
die Lenbachstraße am Annemirl-Bauer-Platz am S-Bahnhof Ostkreuz
gebildet.
Von dort aus plant die BVG in den nächsten Jahren eine Straßenbahnlinie
durch die Sonntagstraße zur errichten. Diese wird dann hinter dem o.g.
Flurstücke rechts in die Holteistraße abbiegen. Die jetzige, 10,40m
tiefe Blockrandbebauung wurde in den Jahren 1956-1957 als verputzter
Typenwohnungsbau in Ziegelbauweise errichtet.

Bauabschnitte:
SIM2-BA1: SIM 53A + SIM 53
SIM2-BA2: HOL 2 + HOL 3
SIM2-BA3: HOL 4 + HOL 5
SIM2-BA4: SON 24
(SON 23, SON 23 A, SON 23 B = Neubauten BV SIM1)

Kennzahlen:
Wohneinheiten neues Dachgeschoss = 15 WE
Vermietbare Wohnfläche neues Dachgeschoss = ca. 905 m2 WF
Bruttogrundfläche neues Dachgeschoss = ca. 1400 m2 BGF

Sonstiges:
Die vorgesehenen Bauleistungen werden entsprechend der derzeit
geltenden öffentlich-rechtlichen Vorschriften, der dort geforderten
bautechnischen Nachweise und nach den allgemein anerkannten Regeln der
Baukunst und der Technik ausgeführt. Die Anforderungen des Brandschutzes
sind einzuhalten.

Die Erschließung des Grundstückes an das vollständig ausgebaute
öffentliche Straßenland im Sinne des Baugesetzbuches und des
Erschließungsbeitragsgesetzes ist gesichert.

Die Dimensionierung sämtlicher Medien werden mit den Versorgungsträgern
entsprechend des heutigen Standards abgestimmt und eingerichtet.

## Zusätzlicher Text
01  Allgemeines
Anschlüsse für Wasser, Energie und Abwasser werden durch den AG in
erforderlichem Maß auf dem Baufeld zur Verfügung gestellt. Die Kosten
hierfür werden über einen in der Auftragsverhandlung festzulegenden
Prozentsatz von der Schlussrechnungssumme in Abzug gebracht. Die
Verteilung der Medien vom Übergabepunkt (z. B. Baustromverteiler des AG)
bis zum Arbeitsplatz ist Sache des AN.

WC-Einrichtungen werden zur Verfügung gestellt, Abrechnung analog
obigem Absatz. Tagesunterkünfte und Magazincontainer können durch den AG
gegen eine im Verhandlungsgespräch noch zu vereinbarende Monatspauschale
zur Verfügung gestellt werden.

Für vom AN selbst vorgesehene Lagerflächen u.ä. besteht generelle
Abstimmungspflicht mit dem AG. Der AN kann ggf. aus Platzgründen keine
eigenen Tagesunterkünfte, Magazincontainer, etc. aufstellen.
Parkmöglichkeiten stehen auf dem Baufeld nur begrenzt zur Verfügung.

Durch die örtliche Bauleitung werden eine Baustellenordnung und der
SiGe-Plan an den AN übergeben.

02  Angaben zur Ausführung
Die Baustelle ist vor Angebotsabgabe, spätestens jedoch vor
Auftragsverhandlung durch den Bieter zu besichtigen. Alle sich aus den
Örtlichkeiten ergebenden Aufwendungen sind einzukalkulieren.

Bei der Abwicklung der vertraglichen Leistungen hat der AN nur Personal
einzusetzen, das vorher mit den notwendigen Sicherheitsbestimmungen, wie
Unfallverhütungsvorschriften etc. vertraut gemacht wurde. Die
Sicherheitsbestimmungen sind bei der Durchführung der Arbeiten
einzuhalten. Baustellenführungspersonal, Vorarbeiter, etc. müssen der
deutschen Sprache in Wort und Schrift mächtig sein! Vor Arbeitsbeginn
ist dem AG das verantwortliche Führungspersonal und alle am Bau
Beteiligten schriftlich zu benennen.

Der Einheitspreis des Angebotes ist maßgebend. Das gilt auch dann, wenn
das Produkt aus Mengen und Einheitspreis fehlerhaft ist (z. B. auf Grund
von Rechen- oder Eingabefehler). Sämtliche Einheitspreise sind
Nettopreise. Die Mehrwertsteuer ist gesondert auszuweisen.

03  Neben- und Besondere Leistungen
Mit den Einheitspreisen abgegolten sind, wenn nachstehend nicht
gesondert aufgeführt, das Einrichten, Vorhalten und Räumen der Baustelle
incl. An- und Abfuhr aller für die Arbeiten erforderlichen Maschinen und
Geräte, sowie alle Nebenleistungen und besonderen Leistungen, die zur
restlosen Fertigstellung der Arbeiten notwendig sind.

04 Termine
Die mit der örtlichen Bauleitung abgesprochenen Zwischen- und
Endtermine sind Vertragstermine und unbedingt einzuhalten. Sollten zur
Einhaltung der vereinbarten Termine Überstunden erforderlich werden,
erfolgt hierfür keine zusätzliche Vergütung.

05 Stundenlohnarbeiten
Arbeiten auf Nachweis dürfen nur für die gemäß Leistungsverzeichnis
vorgesehene Leistung, und auf besondere Anweisung des Auftraggebers vor
Arbeitsbeginn ausgeführt werden. Die Rapporte müssen arbeitstäglich zur
Anerkennung vorgelegt werden. Verspätet vorgelegte Rapporte werden nicht
anerkannt. Der AN verliert in diesem Fall seinen Vergütungsanspruch.
Die separat vereinbarten Stundenverrechnungssätze beinhalten sämtliche
Lohnkosten, Sozialaufwendungen, Lohnnebenkosten und Allgemeine
Geschäftskosten. Kosten für An- und Abfahrt, Aufsichtspersonal und
Überstundenzuschläge werden nicht gesondert vergütet.
Stundenlohnarbeiten werden nur angewendet, wenn auf der Grundlage der
Urkalkulation kein Nachtragsangebot des AN zu Stande kommt.

06 Prüfpflicht des AN
Der Bieter ist verpflichtet, die im Leistungsverzeichnis beschriebenen
Positionen auf Vollständigkeit, fachgerechte Ausführung und Eignung für
den vorgesehenen Verwendungszweck zu überprüfen. Sollten sich
hinsichtlich Verwendbarkeit zur Herstellung eines mangelfreien Werkes
Bedenken gegen die Verwendung ergeben, so sind diese gegenüber dem AG so
rechtzeitig geltend zu machen, dass aus hieraus resultierenden
Materialwechseln keine Beeinträchtigen an Bauablauf und -fortschritt
entstehen können. Sinnvolle oder notwendig erscheinende Änderungen oder
Zusätze sind mit einer entsprechenden Begründung in einem Zusatzangebot
einzureichen.

07 Verwendbarkeitsnachweis
Alle - auch die ausgeschriebenen - Produkte sind im Rahmen des
Verwendbarkeitsnachweis per Prüfungszeugnis, Zeichnung, technischem
Datenblatt des Herstellers usw. technisch zu bemustern. Alle
Abweichungen von den ausgeschriebenen Produkten sind vom Bauherrn bzw.
seinen Beauftragten zu genehmigen. Die Gleichwertigkeit ist vom AN
nachzuweisen. Auch gestalterische Kriterien sind in die
Gleichwertigkeitsbetrachtung mit einbezogen.

08 Mitwirkungspflicht Baukoordination
Der AN hat seine Arbeiten mit den sonstigen auf der Baustelle tätigen
Unternehmen in Abstimmung mit dem AG so zu koordinieren, dass ein
reibungsloser Ablauf der Arbeiten gewährleistet ist.

09 Sauberkeit Arbeitsplatz
Der Arbeitsplatz ist täglich sauber (besenrein) zu verlassen. Sollte
der AN dieser Verpflichtung nicht nachkommen, ist der AG berechtigt,
ohne weitere Vorankündigung die Beräumung / Säuberung der Arbeitsplätze
durch Dritte zu veranlassen. Die daraus entstehenden Kosten trägt der
AN.

## Zusätzlicher Text
Der sachliche Geltungsbereich ergibt sich ebenso wie die technische
Ausführung aus den ATV.
DIN 18 331 - Betonarbeiten und den anerkannten Regeln der Technik.

Ergänzend sind u.a. folgende ATV/ DIN/ DIN EN zu berücksichtigen:
ATV DIN 18 299 Allgemeine Regelungen für Bauarbeiten jeder Art
ATV DIN 18 335 Stahlbauarbeiten
ATV DIN 18 336 Abdichtungsarbeiten
ATV DIN 18 451 Gerüstarbeiten
ATV DIN 18 384 Blitzschutzanlagen
DIN 4102 Brandverhalten von Baustoffen und Bauteilen
DIN 4108 Wärmeschutz im Hochbau
DIN 4109 Schallschutz im Hochbau
DIN 7865 Elastomer-Fugenbänder zur Abdichtung von Fugen in Beton
DIN 18531 Abdichtung von Dächern sowie Balkonen, Loggien und
Laubengängen (nicht genutzte und genutzte Dächer)
DIN 18532 Abdichtung von befahrbaren Verkehrsflächen aus Beton
DIN 18533 Abdichtung von erdberührten Bauteilen
DIN 18534 Abdichtung von Innenräumen
DIN 18535 Abdichtung von Behältern und Becken
DIN 18 197 Abdichten von Fugen in Beton mit Fugenbändern
DIN 18 218 Frischbetondruck auf lotrechte Schalungen
DIN 1054 Baugrund - Sicherheitsnachweise im Erd- und Grundbau
DIN EN 1993 Bemessung und Konstruktion von Stahlbauten
DIN EN 1991-1-1/
DIN EN 1991-1-1/ Eurocode 1: Einwirkungen auf Tragwerke

Weiterhin gelten sämtliche europäischen und nationalen Vorschriften,
Merkblätter, Stoff- und Prüfnormen usw. jeweils in ihrer aktuellen
Fassung sowie die Herstellerverarbeitungsangaben, Zulassungen und
Empfehlungen der jeweiligen Fachverbände.

## Zusätzlicher Text
Der sachliche Geltungsbereich ergibt sich ebenso wie die technische
Ausführung aus den ATV:
DIN 18 330  Mauerarbeiten und den anerkannten Regeln der Technik.

Ergänzend sind u.a. folgende ATV zu berücksichtigen:
DIN 18 299 Allgemeine Regelungen für Bauarbeiten jeder Art
DIN 18 336 Abdichtungsarbeiten

Weiterhin gelten sämtliche europäischen und nationalen Vorschriften,
Merkblätter, Stoff- und Prüfnormen usw. jeweils in ihrer aktuellen
Fassung sowie die Herstellerverarbeitungsangaben, Zulassungen und
Empfehlungen der jeweiligen Fachverbände.

## Ergänzende Rohbauarbeiten
Datum: 13.02.24

*Hinweis*
Im Zuge des Dachgeschoss-Ausbaus werden im Innenhof der
Simplonstr. 53,53A / Holteistr. 2, 10245 in Berlin, 5
außenliegende Aufzugsanlagen und 1 innenliegende
Aufzugsanlage im Gebäude mit  jeweils einer
Schachtkonstruktion errichtet.

Während der gesamten Baumaßnahme ist die Zugänglichkeit
zur Baustelle stark eingeschränkt. Der Zugang zum
Hinterhof erfolgt über Treppenhäuser. Die
Mehraufwendungen sind in die EP-Preise
einzukalkulieren. Eine Besichtigung vor Ort wird
ausdrücklich erwünscht.

### Titel 01 Ergänzende Rohbauarbeiten - Außenliegende Aufzüge

#### Bereich 01.01 Erdarbeiten / Unterfahrten Aufzug

**01.01.010 Baustelleneinrichtung**
Alle notwendige Baustelleneinrichtungen für ergänzende
Rohbauarbeiten.
Diese Position deckt die folgenden Punkte ab:
Transportkosten für notwendige Baumaschine, Bagger,
Schalung, Bewehrung
und Matten.
Einrichten, Vorhalten über die avisierte Leistungszeit
sowie Räumen der
Baustelle und Wiederherstellen des Geländes, ggfs.
Magazincontainer für
Material und Werkzeuge. Abfallcontainer (ca. 7 m³) für
Entsorgung des
Restmaterials nach der Durchführung aller Arbeiten.
Menge: 1,000 Psch

**01.01.020 Pflaster/ Gehwegplatten rückbauen**
Aufnehmen von Pflaster, Gehweg- und Terrassenplatten
aus Beton
oder Betonwerkstein, einschl. Unterbau aus Beton oder
Splitt, etc.
Rückbaumaterial für spätere Entsorgung seitlich lagern.
Menge: 20,000 m2

**01.01.030 Seitenstreifen abtragen, entsorgen**
Oberboden von Seitenstreifen bis 3 cm unter altem
Pflasterbelag,
ohne Behinderung der Gerüstarbeiten, nach Angabe des AG
abtragen
(abfräsen, abschälen) und laden.
Anfallendes Material fachgerecht entsorgen.

Abtragdicke : i. M. 3 cm
Menge: 5,000 m2

**01.01.040 Baugrube für Aufzugsunterfahrt**
Boden der Baugrube ausheben; lösen, laden
und Aushubmaterial abfahren, Entsorgung separat
ausgeschrieben.

Aushub Sohle (1,80x1,80x1,65m): 5,35 m³
Aushubtiefe:  ca.1,65 m
Bodenbeschreibung:  Bodenklasse 3 bis 5

inkl. folgender Leistungen:
Baugrubensohle verdichten:  ca. 3,00 m²
inkl. notwendiger Böschung falls erforderlich
keine Spund- oder Bohrpfahlwände, keine Stahl- oder
Holzträger
Menge: 5,000 Stk

**01.01.050 Zulage Handschachtung**
Baugrubenaushub per Handschachtung seitlich lagern
und mittels Schubkarre abtransportieren.
Ausführung nach Anweisung durch den AG

Baugrubentiefe bis ca. 1,70 m
Menge: 2,000 m3

**01.01.060 Füllbeton C 8/10, Sauberkeitsschicht**
Füllbeton als Sauberkeitsschicht im Gründungsbereich,
unbewehrt

Betongüte:  C 8/10
Höhe:  ca. 5 cm
Menge: 0,800 m3

**01.01.070 Abfall nicht gefährlich AVV170504, schadstoffbelastet RC-3 LKW**
Bau- und Abbruchabfälle, Boden, Steine und Baggergut
Nicht gefährlich, Abfallschlüssel nach AVV
(Abfallverzeichnis-Verordnung)
170504 Boden/Stein, schadstoffbelastet gem. beigefügter
Analyse,
Zuordnung RC3 (eingeschränkter Einbau mit definierten
technischen
Sicherungsmaßnahmen) nach LAGA 2004 Boden, in Behälter
auf Baustelle
lagernd, mit LKW des AN transportieren, entsorgen, max.
Gesamtgewicht
ohne Beschränkung, Behältergröße nach Wahl des AN, zum
Lager/zur Anlage
nach Wahl des AN,

Hinweis: Vergütung der Entsorgung übernimmt der AN.
Menge auf Nachweis
Menge: 45,000 to

#### Bereich 01.02 Fundamente / Unterfahrten Aufzug

*Hinweis*
Ausführungshinweise zur Herstellung der Gründung für
Aufzüge gem. Statik vom 19.10.2023

Gründung erfolgt auf Höhe der Kellersohle: Raum
zwischen UK Bodenplatte und OK Kellersohle wird mit
Magerbeton ausgefüllt. Unterfahrt dann mit 20cm Dicke
in selber Betongüte wie Fundament und konstruktiv innen
und außen mit je Q335-A bzw. kreuzweise ¥=8/15cm
bewehrt. An den Rändern Steckbügel ¥=8/15cm vorsehen,
Überdeckung 3,5 cm, XC2; WF, Einbauteile des
Aufzugbauers beachten.

UK Gründung neu: -1,85 / +34,15 NHN

*Hinweis*

**01.02.010 Planum herstellen für Sauberkeitsschicht**
Planum herstellen für Sauberkeitsschicht
Max. Abweichung von der Sollhöhe +2/-2cm.
Menge: 20,000 m2

**01.02.020 Trennlage, PE-Folie 0,2 mm**
Trennlage auf Sauberkeitsschicht mit PE-Folie
und Stöße überlappt.

Foliendicke  : 0,2 mm
Stoßüberlappung  : 15 cm
Menge: 15,000 m2

**01.02.030 Erdungsfestpunkt an Bewehrung**
*** Bedarfsposition ohne GB
Erdungsfestpunkt zum Anschluss an die Bewehrung
von Stahlbeton-Gründungsbauteilen. Anschlussstelle
für Ableitung gleichzeitig auch Messstelle für
Durchgangs-/Widerstandsprüfung.

Mindestlänge : 20 cm
Anschlussgewinde : M12
Werkstoff : Edelstahl

Der Anschluss erfolgt bauseitig durch das
Elektro-Gewerk
Menge: 1,000 Stk

**01.02.040 Bodenplatte C 25/30, d=25 cm, XC2**
Bodenplatte aus Beton, bewehrt, auf Sauberkeitsschicht,
Oberfläche
glatt abgezogen. Schalung wird in gesonderter Position
abgerechnet.

Betongüte : C 25/30
Expositionsklassen : XC2, WF
Plattendicke : 25 cm
Abmessungen: ca. 1,80 x 1,80m
Menge: 4,000 m3

**01.02.050 Betonwand, Aufzugsunterfahrt,C 25/30, d=20 cm, XC2**
Betonwand als Aufzugsunterfahrt mit biegesteifer
Verbindung
im Zusammenhang mit der Bodenplatte hergestellt.
Schalung und Bewehrung in gesonderter Position.

Betongüte: C 25/30
Expositionsklassen: XC2, WF
Dicke: ca. 20 cm
Höhe: ca. 1,38 m
Inkl. Betonpumpe (falls notwendig)
Menge: 8,500 m3

**01.02.060 Beton XC4, XF1, Mehr-/ Minderkosten**
*** Bedarfsposition ohne GB
Mehrkosten für die Ausführung von Beton mit
Expositionsklasse XC4 und XF1, gegenüber Klassen XC2.
Menge: 12,500 m3

**01.02.070 Betonoberfläche ausbessern**
Oberen Randabschluss der Fundamentwände der
Aufzugsunterfahrt
an gebrochenen Ecken und Kanten mit einem geeignetem
Mörtelsystem
ausbessern, inkl. aller Vor- und Nebenarbeiten.

Ausführung: 3-seitig
Oberfläche: glatt
Sichtbetonklasse: 2
Wanddicke: 20 cm
Menge: 13,000 m2

**01.02.080 Reinigung der Wandflächen, Kelleraußenwand, Bestand**
Im Zuge der Ausschachtarbeiten freigelegte
Bestandswände von grober
Verschmutzung reinigen, inkl. anfallendes Material
beseitigen, Transport
und Entsorgung.

Untergrund: Mauerwerk
Arbeitsbereich: UG, Kelleraußenwände
Menge: 25,000 m2

**01.02.090 Flächenausgleich Kelleraußenwand, Bestand**
Flächenausgleich zur Herstellung der Bestandsaußenwände
als glatter Untergrund
für Bitumenabdichtung. Ausbesserung bzw. Glätten von
Unebenheiten und
Fehlstellen durch Abstoßen von Graten und Ausgleich mit
einer geeigneten
Spachtelmasse nach Herstellervorschrift
Menge: 20,000 m2

**01.02.100 Bitumenabdichtung an Kelleraußenwänden Bestand**
Abdichtung von Außenwandflächen gegen nicht drückendes
Wasser, aus
2-komponentiger, faserverstärkten und
kunststoffmodifizierten
Bitumendickbeschichtung (KMB) inkl. Voranstrich

Untergrund: Mauerwerk

Einbauort: UG, Kelleraußenwand
Menge: 20,000 m2

**01.02.110 Perimeterdämmung an Kelleraußenwand, Bestand, XPS 40mm**
Perimeterdämmung an Kelleraußenwand, aus extrudiertem
Polystyrol-
Hartschaumplatten mit umlaufendem Stufenfalz liefern
und einbauen.
Platten dicht stoßen und mit lösungsfreiem Kleber
punktweise
verkleben. Leistung einschließlich Eckausbildung und
Herstellen
von Ausschnitten für Durchdringungen.

Wärmedämmung: XPS
Anwendungsgebiet: PW
Druckbelastung: dh
Dämmdicke: 40mm
WLG: 035
Menge: 20,000 m2

**01.02.120 Fugenblech Bodenplatte - Wand**
Fugenblech, beidseitig beschichtet, eingelegt in
Arbeitsfuge, zwischen
Bauteilen, sowie zwischen zwei Betonierabschnitten, für
dichte Ausführung
der Betonarbeitsfugen, inkl. Eckstücken, aller
Befestigungsteile und Verbindungen.

Einsatzbereich: DIN 18533
Wassereinwirkungsklasse: W2.1-E

Einbauort: zwischen Bodenplatte und aufgehender Wand
Menge: 30,000 m

*Hinweis*

**01.02.130 Schalung, rau, Plattenränder 25 cm**
Schalung für Plattenränder von Boden- und
Fundamentplatten,
rau und einhäuptig.

Plattenstärke: 25 cm
Menge: 26,000 m

**01.02.140 Schalung, Wand, Aufzugsunterfahrt, bis ca. 1,65 m**
Schalung der Aufzugsunterfahrt-Wand, Bauteile bewehrt.
Die Schalung wird in der Abwicklung des Bauteils
gerechnet (beidseitig).

Schalungsart: glatt
Wanddicke: ca. 20 cm
Höhe: bis ca. 1,65 m
Menge: 55,000 m2

*Hinweis*

**01.02.150 Bewehrung Bodenplatte (Aufzugsunterfahrt)**
Betonstabstahl B 500A (BSt 500 DIN 1045) in allen
Durchmessern, Längen,
Ausführungen und Abmessungen für alle Ortbetonbauteile
liefern und
einbauen, bzw. verlegen.

Menge: ca. 0,44 t
Einbauort: Bodenplatte Aufzugsunterfahrt
Menge: 0,440 t

**01.02.160 Bewehrung Wände (Aufzugsunterfahrt)**
Betonstabstahl B 500A (BSt 500 DIN 1045) in allen
Durchmessern, Längen,
Ausführungen und Abmessungen für alle Ortbetonbauteile
liefern und
einbauen, bzw. verlegen.

Menge: ca. 1,22 t
Einbauort: Wände Aufzugsunterfahrt
Menge: 1,220 t

**01.02.170 Einbauteile des Aufzugsbauers berücksichtigen**
Nach Rücksprache und vorliegender Werk- und
Montageplanung
vom Aufzugsbauer und dessen Schachtkonstruktion.
Menge: 1,000 Psch

#### Bereich 01.03 Abbrucharbeiten Aufzugsportale

*Hinweis*
Die unter dem Dachgeschoss liegenden Wohnungen sind
bewohnt. Durch Arbeiten darf keine Gefahr für die
Mieter ausgehen.
Entsprechende Schutzmaßnahmen sind einzukalkulieren.
Ggfs. ist mit Unterbrechung der Arbeiten zu rechnen.
Staub- und Lärmemissionen sind auf das notwendige
Minimum zu reduzieren. Nach den Arbeiten sind
Treppenhäuser zu reinigen. Eine Besichtigung der
Baustelle vor Angebotsabgabe ist ausdrücklich
erwünscht.

**01.03.010 TRH-Fenster entfernen, Holz o. Kunststoff**
TRH-Fenster aus Holz o. Kunststoff entfernen und
fachgerecht
entsorgen, einschl. aller Befestigungsteile.

Abmessungen: ca.1,10 x 1,60
Lokalisierung: 1.OG - 4.OG (Hofseite)
Menge: 20,000 Stk

**01.03.020 TRH-Tür entfernen, Holz**
TRH-Fenster aus Holz entfernen und fachgerecht
entsorgen,
einschl. aller Befestigungsteile.

Abmessung:  ca. 1,12 x 2,20 m
Lokalisierung: EG (Hofseite)
Menge: 6,000 Stk

**01.03.030 Schneidearbeiten MW, Schnitt bis 40 cm**
Schnitte in Mauerwerkswänden mittels Diamantsäge
oder Ähnlichem herstellen, einseitig. Zwischenschnitte
zur
Herstellung des Ausschnitts sind ggf. einzurechnen.

Schnitttiefe : bis 40 cm
Aufmaß : Projektionslinie des Ausschnitts
Bauteil : tragende Außenwand
Größe des Ausschnitts: max.. 2,30 m x 2,25 m
(Länge/Breite)

Hinweis: Das Gebäude ist bewohnt. Es darf grundsätzlich
nur nass
geschnitten werden. Entsprechende Sicherungsmaßnahmen
zum Auffangen des Schneidewassers sind
einzukalkulieren.
Schneidearbeiten erfolgen ausschließlich vom Gerüst
aus.
Menge: 103,000 m

**01.03.040 Fenstersturz ausstemmen und entsorgen**
*** Bedarfsposition ohne GB
Fenstersturz aus Stahlbeton ausstemmen und fachgerecht
entsorgen inkl. aller Nebenarbeiten

Höhe: bis 40 cm
Tiefe: bis 40 cm

Hinweis: Arbeiten werden nur auf Anweisung der
örtlichen
Bauleitung ausgeführt. Abrechnung nach Aufmaß
Menge: 15,000 m

**01.03.050 Betonschnitte, Bewehrung trennen,Mehrpr.**
*** Bedarfsposition ohne GB
Bewehrung durchtrennen, als Mehrpreis zu Kernbohrungen
oder Betonschnitten.

Stahldurchmesser: bis 25 mm
Menge: 1,000 Stk

**01.03.060 Abbruch Mauerwerk der Außenwände, TRH**
Abbruch des Mauerwerk der Außenwand des Treppenhauses
nach den erfolgten Schneidearbeiten gem. Pos.
01.03.030.
Mauerwerk in den vorgegebenen Maßen abbrechen und
anfallendes Material zum Container transportieren und
entsorgen.
Abbrucharbeiten erfolgen nur vom Gerüst aus.

Wanddicke bis 36,5 cm
Menge: 112,000 m2

**01.03.070 Staubschutz und Absturzsicherung GK-Wand**
Schutzvorrichtung zum behelfsmäßigen Abtrennen und
Verschließen
von Baubereichen als massiver Staubschutz und
Absturzsicherung
an Wänden herstellen und vorhalten.

Abbau und Entsorgung nur auf Anweisung der örtlichen
Bauleitung.

Schutzkonstruktion aus:
Leichter Trennwand aus Metallunterkonstruktion ca.
d=100mm
Beplankung mit GK-Platten einseitig, einfach
Anschlussfugen mit Klebeband verklebt, unverspachtelt
Abmessung Einzelgröße bis 10m2

Einbauort: alle Zwischenpodeste im Bereich der
Abbrucharbeiten
Menge: 190,000 m2

**01.03.080 Zul. Dämmung für Staubschutzwand**
*** Bedarfsposition ohne GB
Zulage der zuvor beschriebenen Staubschutzwand mit
Auffüllung
der Unterkonstruktion mit Mineralwolle, inkl.
Lagesicherung.

Stärke: 8cm
WLG: 035
Material: Mineralwolle
Menge: 190,000 m2

**01.03.090 Fensteröffnungen provisorisch mit OSB-Platten verschließen**
Fensteröffnungen nach Demontage der Bestandsfenster
mit OSB-Platten temporär  gegen Witterung verschließen.

Abbau und Entsorgung auf Anweisung der örtlichen
Bauleitung.
Menge: 25,000 m2

**01.03.100 Absturzsicherung für Schachtzugänge**
Absturzsicherung für Schachtzugänge mit einem
entfernbaren
Seitenschutz, bestehend aus Geländerholm, Zwischenholm,
Bordbrett und einer ganzflächigen OSB-Platte herstellen
nach DIN EN12811-1.

Öffnungen bis 2m: 3x15cm, bzw. ab 2m bis 3m: 4x20 cm
Die Absperrung muss an der Schachtkonstruktion außen
vor der Türöffnung befestigt werden.
Menge: 20,000 Stk

**01.03.110 Absturzsicherung Schachgrube**
Schachtgrubenöffnung mit einer tragfähigen und
witterungsbeständigen
Abdeckung aus Holz schließen. Die Abdeckung ist
unverschieblich
herzustellen.

Zusätzlich ist konstruktiv ein dreiteiliger
Seitenschutz aus Geländerholm,
Zwischenholm, und Bordbrett um die Schachtgrube herum
auszubilden.

Abbau erfolgt auf Anweisung der örtlichen Bauleitung,
Entsorgung
der Materialien inkl.
Menge: 5,000 Stk

#### Bereich 01.04 Stahlträger / Aufmauern Aufzugsebenen

**01.04.010 Mauerwerkspfeiler, KSVm 20-1,6**
Mauerwerkspfeiler herstellen, freistehend

Steinart: KSVM 20 - 1,6, Vollziegel
Mörtelgruppe: NM III (DIN V 18580)
Mörtelklasse: M 10 (EN 998-2)
Querschnitte: 0,365 x 0,43 m und  0,30 x 0,43 m
und gemäß statischem Erfordernis
Höhe: bis 2,15 m

Einbauort:  UG, 1.OG und 2.OG
Menge: 4,500 m3

**01.04.020 Kalksandstein 20-1,6, AW, d=30,0, Fenster- und Brüstungsbereiche**
Kalksandstein-Mauerwerk der Außenwand mit
hoher Rohdichte für verbesserten Schallschutz.

Steinart: KS 20- 1,6, Vollstein
Wärmeleitfähigkeit: 1,3 W/mK
Format: nicht vorgeschrieben
Mörtelgruppe: NM IIa (DIN V 18580)
Mörtelklasse: M 5 (EN 998-2)

Einbauort: EG bis 3.OG
Menge: 50,000 m2

**01.04.030 Fertigteilsturz, KS, LB 300, d=11,5cm**
Fertigteilsturz aus Kalksandstein gem. statischem
Erfordernis
mit Betonfüllung und Bewehrung, zum Überdecken von
Öffnungen im Mauerwerk, inkl. Auflagerherstellung.

Betongüte:  C20/25
Lichte Breite:  bis 300 cm
Wanddicke:  bis 38 cm
Menge: 30,000 Stk

**01.04.040 Mauerwerk anschließen, Stumpfstoß, an vorh. Mauerwerkswand**
Mauerwerk mit stumpfem Stoß an vorhandene Wand
aus Mauerwerk (Bestandswand) anschließen, mit geeignet
dimensionierten Dübelankern.

Mauerwerksdicke : bis 36,5 cm
Menge: 64,000 m

**01.04.050 Stahlprofilträger ausmauern**
Stahlprofilträger einseitig ausmauern, einschl.
Flanschausgleich mit MG III.

Steinart: KS
Profil: HEB 160
Menge: 75,000 m

**01.04.060 Stahlträger, HEB 160, 3000 mm**
Stahlträger aus Profilstahl, verzinkt und grundiert,
einschl. Lochung. Verbringen auf der Baustelle und
einbauen, inkl. Auflager herstellen, kraftschlüssig
verbinden
sowie ausrichten nach Vorgabe Aufzugsbauer (Stahlbau).

Profil : HEB 160
Trägerlänge : 3000 mm
nach EN 10027-1 : S235 JR
nach EN 10027-2 : 1.0037
Ausführungsklasse : EXC 2

Einbauort : Außenwand für Anschluss des Aufzugs
Einbauhöhe : bis 16,0 m (OKG)
Menge: 75,000 m

**01.04.070 Kopfplatte mit Zugstange liefern und einbauen**
Schlitzen für Zugstangen herstellen, liefern und
einlegen von Zugstangen
Ø12 (S235 JR) und an Träger HEB 160 (Vorposition)
anschrauben oder
anschweißen, für Zugverankerung am Ende Kopfplatte
200x150x15mm
anordnen. Der Schlitz ist mit Quellmörtel MG III zu
schließen.
(gehört zur Leistung).

Länge einer Stange 2,75m +25cm Gewinde

Hinweis: Kollisionsgefahr mit dem Treppenlauf!!
Die Mehraufwendungen für weiteres Aufbohren und
Aufstemmen sind in
diese Position einzukalkulieren.
Menge: 50,000 St

**01.04.080 Kernbohrungen bis DN 100 in Wand**
Kernbohrungen mit Diamantbohrgeräten in
Mauerwerkswänden
in waagerechter Bohrung herstellen. Der anfallende
Bohrkörper
ist mitzunehmen und fachgerecht zu entsorgen.

Bohrlochdurchmesser: DN100
Wanddicke: ca. 38cm
Menge: 5,000 St

#### Bereich 01.05 Beschichtung Aufzugswanne

**01.05.010 Mechanische Reinigung Aufzugsunterfahrt Beton**
Als Vorbereitung für die ölbeständige Beschichtung der
Aufzugsunterfahrt den bauseitigen Stahlbeton mechanisch
reinigen, Stahlbeton mit einer Drahtbürste abbürsten
und dann mit einem Industriestaubsauger absaugen.
Zu bearbeitende Flächen: Boden und Seitenwandflächen je
30 cm hoch.
Menge: 15,000 m2

**01.05.020 Hohlkehle Wand-Boden MGIII**
Hohlkehle an Wand-Fußbodenanschlüssen in Mörtel MG III
DIN V 18580 ausbilden.
Menge: 30,000 m

**01.05.030 Kratzspachtelung Fehlstellen**
Kleine Lunker und Fehlstellen im Betonuntergrund mit
einem systemzugehörigen Kratzspachtel egalisieren.
Ausführung nur auf Anforderung und Erfordernis.
Menge: 8,000 m2

**01.05.040 Besch. Auffangwanne, Spezialdispersionsfarbe**
Geprüfte einkomponentige, wasserverdünnbare und
ölundurchlässige Spezialdispersionsfarbe auf
Polyvinylacetatbasis, Ausführung auf Rohdecke und
Estrichen sowie an den Wänden der Aufzugswannen und
Pumpensümpfe. Geprüft mit allgemeinem bauaufsichtlichen
Prüfzeugnis und zugelassen als Beschichtungsstoff zur
Herstellung von Auffangwannen.
Bestehend aus drei Anstrichen:
GrundanstrichZwischenbeschichtungSchlussbeschichtungAuf
einanderfolgende Anstriche sind zur Vermeidung von
Fehlstellen mit unterschiedlichen Farbtönen
(wechselweise) aufzubringen. Um die Anzahl der
aufgetragenen Schichten deutlich sichtbar zu machen
sind an den Seitenwänden der zweite und dritte Anstrich
nur so weit hochzuführen, dass vom
vorherigen Anstrich ein Streifen von ca. 1 cm Breite
unüberstrichen sichtbar bleibt (= sichtbarer Aufbau).
Die ausgeführte Beschichtung ist dauerhaft mit den
Angaben laut Zulassung zu kennzeichnen.
Fabrikat, Typ: Brillux Ölwannenbeschichtung 901 o. glw.

Hersteller
'
..........................................'
vom Bieter einzutragen
Menge: 15,000 m2

### Titel 02 Ergänzende Rohbauarbeiten - Innenliegender Aufzug

#### Bereich 02.01 Abbrucharbeiten Aufzugsportal

**02.01.010 Abbruch der Bodenplatte UG, d=12cm**
*** Bezugsbeschreibung
Abbruch der Bodenplatte aus Beton, Normalbeton,
teilweise konstruktiv
bewehrt mit Baustahlmatte, ohne Bekleidungen und
Beschichtungen, im
Rahmen einer Teilabbruchmaßnahme.

Dicke: 12cm

Abbruch von Hand/mit handgeführten Kleingeräten,
Ausführung
erschütterungsarm DIN 4150, staubarm TRGS 559, ohne
Untergrundbeschädigung, ohne Wasserfreisetzung,
aufgenommene Stoffe sammeln, zerkleinern, max.
Kantenlänge
bis 60 cm, auf LKW des AN laden, Mengenermittlung nach
Aufmaß,
die Entsorgung wird gesondert vergütet.
Menge: 3,500 m2

**02.01.020 Abbruch der Decke TRH, d=22 cm**
*** gemäß Ausführungsbeschreibung Abbruch der Bodenplatte aus Beton, Normalbeton, teilwei
*** wie Position 02.01.010
inkl. Werksteinbelag, Fußbodenaufbau ca. 6cm

Dicke Deckenplatte: 22 cm
Menge: 3,500 m2

**02.01.030 Schneidearbeiten Boden- und Deckenplatte, bis d=22 cm**
Einschneiden der Bodenplatte entlang vorgegebener
Abbruchkante mit handgeführten Kleingeräten innerhalb
des Bauwerks.
Es darf grundsätzlich nur nass geschnitten werden.

Dicke: bis 22cm
Menge: 14,000 m

**02.01.040 Absturzsicherung Deckenöffnung**
Fachgerechte Herstellung von Abdeckungen bzw.
Absturzsicherung bei
Deckenöffnung inkl. allen dafür erforderlichen
Leistungen.
Abdecken von Deckenöffnungen je nach Erfordernis und
Anweisung der Bauleitung.
Die Abdeckungen sind ausreichend und lagesicher zu
montieren. Demontage
nach Anweisung der Bauleitung, inbegriffen.

Deckenöffnung mit Kanthölzern und Gerüstbohlen
abdecken, einschl.
der erforderlichen Abstützungen, unverschiebbar,
begehbar, inkl. Vorhalten
und Beseitigen. Die Abdeckung/Sicherung muss den
gültigen UVV entsprechen.

Zusätzlich ist konstruktiv ein dreiteiliger
Seitenschutz aus Geländerholm,
Zwischenholm, und Bordbrett um die Schachtgrube und
Deckenöffnung
herum auszubilden.

Fläche: bis 4,00 m²
Menge: 2,000 Stk

**02.01.050 Demontage und Entsorgung Fallschutzgitter**
Drahtgittermatten mit Umfassung fachgerecht demontieren
inkl. aller
Nebenarbeiten und entsorgen. Ausführung erfolgt auf
Anweisung
der örtlichen Bauleitung.

Maße: ca. 2,50 m x 2,00 m

Ort: TRH SIM53
Menge: 1,000 Stk

#### Bereich 02.02 Erdarbeiten / Unterfahrt Aufzug

**02.02.010 Baugrube für Aufzugsunterfahrt**
Boden der Baugrube ausheben; lösen, laden
und Aushubmaterial abfahren, Entsorgung separat
ausgeschrieben

Aushub Sohle (1,80x1,80x1,65m): 5,35 m³
Aushubtiefe:  ca.1,65 m
Bodenbeschreibung: Bodenklasse 3 bis 5

inkl. folgender Leistungen:
Baugrubensohle verdichten:  ca. 3,00 m²
inkl. notwendiger Böschung falls erforderlich.
keine Spund- oder Bohrpfahlwände, keine Stahl- oder
Holzträger
Menge: 1,000 Stk

**02.02.020 Zulage Handschachtung**
Baugrubenaushub per Handschachtung seitlich lagern
und mittels Schubkarre abtransportieren.
Ausführung nach Anweisung durch den AG

Baugrubentiefe bis ca. 1,70 m
Menge: 5,500 m3

**02.02.030 Füllbeton C 8/10, Sauberkeitsschicht**
Füllbeton als Sauberkeitsschicht im Gründungsbereich,
unbewehrt

Betongüte:  C 8/10
Höhe:  ca. 5 cm
Menge: 0,200 m3

**02.02.040 Abfall nicht gefährlich AVV170504, schadstoffbelastet RC-3 LKW**
Bau- und Abbruchabfälle, Boden, Steine und Baggergut
Nicht gefährlich, Abfallschlüssel nach AVV
(Abfallverzeichnis-Verordnung)
170504 Boden/Stein, schadstoffbelastet gem. beigefügter
Analyse,
Zuordnung RC3 (eingeschränkter Einbau mit definierten
technischen
Sicherungsmaßnahmen) nach LAGA 2004 Boden, in Behälter
auf Baustelle
lagernd, mit LKW des AN transportieren, entsorgen, max.
Gesamtgewicht
ohne Beschränkung, Behältergröße nach Wahl des AN, zum
Lager/zur Anlage
nach Wahl des AN,

Hinweis: Vergütung der Entsorgung übernimmt der AN.
Menge auf Nachweis
Menge: 9,000 to

#### Bereich 02.03 Fundament / Unterfahrt Aufzug

*Hinweis*

**02.03.010 Planum herstellen für Sauberkeitsschicht**
Planum herstellen für Sauberkeitsschicht
Max. Abweichung von der Sollhöhe +2/-2cm.
Menge: 3,000 m2

**02.03.020 Trennlage, PE-Folie 0,2 mm**
Trennlage auf Sauberkeitsschicht mit PE-Folie und Stöße
überlappt.

Foliendicke  : 0,2 mm
Stoßüberlappung  : 15 cm
Menge: 3,000 m2

**02.03.030 Bodenplatte C 25/30, d=25 cm, XC2**
Bodenplatte aus Beton, bewehrt, auf Sauberkeitsschicht,
Oberfläche
glatt abgezogen. Schalung wird in gesonderter Position
abgerechnet.

Betongüte : C 25/30
Expositionsklassen : XC2, WF
Plattendicke : 25 cm
Abmessung: ca. 1,80 x 1,80m
Menge: 0,800 m3

**02.03.040 Betonwand, Aufzugsunterfahrt,C 25/30, d=20 cm, XC2**
Betonwand als Aufzugsunterfahrt mit biegesteifer
Verbindung
im Zusammenhang mit der Bodenplatte hergestellt.
Schalung und Bewehrung in gesonderter Position.

Betongüte: C 25/30
Expositionsklassen: XC2, WF
Dicke: ca. 20 cm
Höhe: ca. 1,38 m
Inkl. Betonpumpe (falls notwendig)
Menge: 2,000 m3

**02.03.050 Beton XC4, XF1, Mehr-/ Minderkosten**
*** Bedarfsposition ohne GB
Mehrkosten für die Ausführung von Beton mit
Expositionsklasse XC4 und XF1, gegenüber Klassen XC2.
Menge: 2,800 m3

**02.03.060 Fugenblech Bodenplatte - Wand**
Fugenblech, beidseitig beschichtet, eingelegt in
Arbeitsfuge, zwischen
Bauteilen, sowie zwischen zwei Betonierabschnitten, für
dichte Ausführung
der Betonarbeitsfugen, inkl. Eckstücken, aller
Befestigungsteile und Verbindungen.

Einsatzbereich: DIN 18533
Wassereinwirkungsklasse: W2.1-E

Einbauort: zwischen Bodenplatte und aufgehender Wand
Menge: 6,000 m

*Hinweis*

**02.03.070 Schalung, rau, Plattenränder H=25cm**
Schalung für Plattenränder von Boden- und
Fundamentplatten,
rau und einhäuptig.

Plattenstärke :25cm
Menge: 6,000 m

**02.03.080 Schalung, Wand, d=20 cm, Aufzugsunterfahrt, bis ca. 1,40 m**
Schalung der Aufzugsunterfahrt-Wand, Bauteile bewehrt.
Die Schalung wird in der Abwicklung des Bauteils
gerechnet (beidseitig).

Schalungsart: glatt
Wanddicke: 20 cm
Höhe: bis ca. 1,40 m
Menge: 10,000 m2

*Hinweis*

**02.03.090 Bewehrung Bodenplatte (Aufzugsunterfahrt)**
Betonstabstahl B 500A (BSt 500 DIN 1045) in allen
Durchmessern, Längen,
Ausführungen und Abmessungen für alle Ortbetonbauteile
liefern und
einbauen, bzw. verlegen.

Menge: ca. 0,100 t
Einbauort: Bodenplatte Aufzugsunterfahrt
Menge: 0,100 t

**02.03.100 Bewehrung Wände (Aufzugsunterfahrt)**
Betonstabstahl B 500A (BSt 500 DIN 1045) in allen
Durchmessern, Längen,
Ausführungen und Abmessungen für alle Ortbetonbauteile
liefern und
einbauen, bzw. verlegen.

Menge: ca. 0,25 t
Einbauort: Wände Aufzugsunterfahrt
Menge: 0,250 t

**02.03.110 Einbauteile des Aufzugsbauers berücksichtigen**
Nach Rücksprache und vorliegender Werk- und
Montageplanung
vom Aufzugsbauer und dessen Schachtkonstruktion.
Menge: 1,000 Psch

#### Bereich 02.04 Beschichtung Aufzugswanne

**02.04.010 Mechanische Reinigung Aufzugsunterfahrt Beton**
Als Vorbereitung für die ölbeständige Beschichtung der
Aufzugsunterfahrt den bauseitigen Stahlbeton mechanisch
reinigen, Stahlbeton mit einer Drahtbürste abbürsten
und dann mit einem Industriestaubsauger absaugen.
Zu bearbeitende Flächen: Boden und Seitenwandflächen je
30cm hoch.
Menge: 3,000 m2

**02.04.020 Hohlkehle Wand-Boden MGIII**
Hohlkehle an Wand-Fußbodenanschlüssen in Mörtel MG III
DIN V 18580 ausbilden.
Menge: 6,000 m

**02.04.030 Kratzspachtelung Fehlstellen**
Kleine Lunker und Fehlstellen im Betonuntergrund mit
einem systemzugehörigen Kratzspachtel egalisieren.
Ausführung nur auf Anforderung und Erfordernis.
Menge: 3,000 m2

**02.04.040 Besch. Auffangwanne, Spezialdispersionsfarbe**
Geprüfte einkomponentige, wasserverdünnbare und
ölundurchlässige Spezialdispersionsfarbe auf
Polyvinylacetatbasis, Ausführung auf Rohdecke und
Estrichen sowie an den Wänden der Aufzugswannen und
Pumpensümpfe. Geprüft mit allgemeinem bauaufsichtlichen
Prüfzeugnis und zugelassen als Beschichtungsstoff zur
Herstellung von Auffangwannen.
Bestehend aus drei Anstrichen:
Grundanstrich
Zwischenbeschichtung
Schlussbeschichtung
Aufeinanderfolgende Anstriche sind zur Vermeidung von
Fehlstellen mit unterschiedlichen Farbtönen
(wechselweise) aufzubringen. Um die Anzahl der
aufgetragenen Schichten deutlich sichtbar zu machen
sind an den Seitenwänden der zweite und dritte Anstrich
nur so weit hochzuführen, dass vom
vorherigen Anstrich ein Streifen von ca. 1 cm Breite
unüberstrichen sichtbar bleibt (= sichtbarer Aufbau).
Die ausgeführte Beschichtung ist dauerhaft mit den
Angaben laut Zulassung zu kennzeichnen.
Fabrikat, Typ: Brillux Ölwannenbeschichtung 901 o. glw.

Hersteller
'
..........................................'
vom Bieter einzutragen
Menge: 3,000 m2

### Titel 03 Sonstiges

#### Bereich 03.01 Stundenlohnarbeiten

**03.01.010 Stundensatz Polier, Maurerarbeiten**
Arbeiten, welche nicht in den Positionen erfasst sind
und gegen Nachweis zur Ausführung kommen:
Polier
Menge: 16,000 h

**03.01.020 Stundensatz i.M. alle Berufsgruppen**
Arbeiten, welche nicht in den Positionen erfasst sind
und gegen Nachweis zur Ausführung kommen:
Facharbeiter/ Bauwerker/ Helfer
(Maurerarbeiten und Erdbauarbeiten)
Menge: 16,000 h

USt %: 19,00
